# Válvula reductora de presión, referencia 2281 06 de Genebre. 1'' - De Genebre

- Propiedad del archivo: CONSTRUNARIO
- Formato: FIEBDC-3/2012
- Programa: Construnario Versión 3.51
- Fecha de los precios: 28/04/2022
- Divisa: EUR

**GEN2281 06** u Válvula reductora de presión, referencia 2281 06 de Genebre. 1'' - De Genebre
Precio: 475.37
Conexión rosca gas BSP s/ISO 228/1. Construcción: Acero inox. CF8 (304). Presión de entrada máxima 16 bar. Presión de salida desde 2 a 8 bar. Temperatura máxima de trabajo 200ºC. Código EAN: 8428381136699
