# Purgador termodinámico con filtro incorporado, referencia 2282 05 de Genebre. 3/4' - De Genebre

- Propiedad del archivo: CONSTRUNARIO
- Formato: FIEBDC-3/2012
- Programa: Construnario Versión 3.51
- Fecha de los precios: 28/04/2022
- Divisa: EUR

**GEN2282 05** u Purgador termodinámico con filtro incorporado, referencia 2282 05 de Genebre. 3/4' - De Genebre
Precio: 104.85
Purgador termodinámico con filtro incorporado PN63. Const.: acero inox. 420 (ASTM A743 Gr-CA40). Tamiz: AISI 304. Extremos: rosca gas DIN 2999. PMO: 52 bar. TMO: 400ºC. Código EAN: 8428381286950
