# Purgador termodinámico sin filtro, referencia 2284 05 de Genebre. 3/4' - De Genebre

- Propiedad del archivo: CONSTRUNARIO
- Formato: FIEBDC-3/2012
- Programa: Construnario Versión 3.51
- Fecha de los precios: 28/04/2022
- Divisa: EUR

**GEN2284 05** u Purgador termodinámico sin filtro, referencia 2284 05 de Genebre. 3/4' - De Genebre
Precio: 77.11
Purgador termodinámico sin filtro PN63. Const.: acero inox. 420 (ASTM A743 Gr-CA40). Extremos: rosca gas DIN 2999. PMO: 52 bar. TMO: 400ºC. Código EAN: 8428381286981
