# Purgador de boya cerrada para vapor, referencia 2287 06 100 de Genebre. 1' 100 bar - De Genebre

- Propiedad del archivo: CONSTRUNARIO
- Formato: FIEBDC-3/2012
- Programa: Construnario Versión 3.51
- Fecha de los precios: 28/04/2022
- Divisa: EUR

**GEN228706100** u Purgador de boya cerrada para vapor, referencia 2287 06 100 de Genebre. 1' 100 bar - De Genebre
Precio: 376.11
Purgador de boya cerrada para vapor (alta capacidad de descarga) Extremos bridados según EN 1092-1 PN16. Construcción: Acero al Carbono 1.0619 (WCB). Partes internas en acero inoxidable. Eliminador termostático de aire interno. Instalación horizontal. DN25: asiento simple, DN40/50: Asiento doble. Máxima presión de trabajo PN16. Presión diferencial máxima: 4,5 bar (045) ó 10 bar (100). Temperatura máxima de trabajo 250ºC.
