# Válvula de retención tipo wafer, referencia 2401 13 de Genebre. Doble disco. DN-125 - De Genebre

- Propiedad del archivo: CONSTRUNARIO
- Formato: FIEBDC-3/2012
- Programa: Construnario Versión 3.51
- Fecha de los precios: 28/04/2022
- Divisa: EUR

**GEN2401 13** u Válvula de retención tipo wafer, referencia 2401 13 de Genebre. Doble disco. DN-125 - De Genebre
Precio: 106.78
Tipo Wafer. Válvula retención doble disco pn 16. Construcción cuerpo hierro fundido gg-25. Discos inox 316. Ejes y resortes aisi 316. Cojinetes ptfe. Montaje entre bridas pn 10/16 ansi nitrilo vulcanizado en ranura. DN-125. Código EAN: 8428381003007
