# Válvula de retención tipo wafer, referencia 2402 14 de Genebre. Doble disco. PN25.DN-150 - De Genebre

- Propiedad del archivo: CONSTRUNARIO
- Formato: FIEBDC-3/2012
- Programa: Construnario Versión 3.51
- Fecha de los precios: 28/04/2022
- Divisa: EUR

**GEN2402 14** u Válvula de retención tipo wafer, referencia 2402 14 de Genebre. Doble disco. PN25.DN-150 - De Genebre
Precio: 509.58
Tipo Wafer. Válvula retención doble disco pn 25. Construcción aisi 316. Cojinetes ptfe - asiento vitón. Montaje entre bridas pn 25 ansi 150 lb. Asiento vitón vulcanizado en ranura. DN-150. Código EAN: 8428381002925
