# Válvula de retención tipo Wafer a clapeta, referencia 2406 12 de Genebre. Inox 316 4' - De Genebre

- Propiedad del archivo: CONSTRUNARIO
- Formato: FIEBDC-3/2012
- Programa: Construnario Versión 3.51
- Fecha de los precios: 28/04/2022
- Divisa: EUR

**GEN2406 12** u Válvula de retención tipo Wafer a clapeta, referencia 2406 12 de Genebre. Inox 316 4' - De Genebre
Precio: 147.64
Tipo Wafer. Válvula de retención a clapeta din pn 25. Cuerpo y disco acero inox 316. Junta tórica vitón. Montaje entre bridas pn 10/16 - ansi 150 lbs. Medida 4". Código EAN: 8428381174066
