# Válvula de retención, referencia 2413 05 de Genebre. PN63 PTFE G 3/4' - De Genebre

- Propiedad del archivo: CONSTRUNARIO
- Formato: FIEBDC-3/2012
- Programa: Construnario Versión 3.51
- Fecha de los precios: 28/04/2022
- Divisa: EUR

**GEN2413 05** u Válvula de retención, referencia 2413 05 de Genebre. PN63 PTFE G 3/4' - De Genebre
Precio: 30.27
Construcción acero inox. CF8M (316) microfusión. Extremo rosca gas DIN 2999. Asiento PTFE. PN63. Código EAN: 8428381286929
