# Válvula de retención inox a clapeta NPT, referencia 2430N 08 de Genebre. 1 1/2' - De Genebre

- Propiedad del archivo: CONSTRUNARIO
- Formato: FIEBDC-3/2012
- Programa: Construnario Versión 3.51
- Fecha de los precios: 28/04/2022
- Divisa: EUR

**GEN2430N 08** u Válvula de retención inox a clapeta NPT, referencia 2430N 08 de Genebre. 1 1/2' - De Genebre
Precio: 152.17
Válvula retención a clapeta oscilante pn16. Rosca npt. Construcción: inox. Cf8m (316) microfusión. Juntas: ptfe conexión: rosca npt presión máx.: 16 kgs/cm2 a 120ºC. 10 kgs/cm2 a 180ºC. Temp. Mín.: -30ºC. Medida 1 1/2". Código EAN: 8428381216995
