# Válvula de retención Cromax-304, referencia 2440 06 de Genebre. 1' - De Genebre

- Propiedad del archivo: CONSTRUNARIO
- Formato: FIEBDC-3/2012
- Programa: Construnario Versión 3.51
- Fecha de los precios: 28/04/2022
- Divisa: EUR

**GEN2440 06** u Válvula de retención Cromax-304, referencia 2440 06 de Genebre. 1' - De Genebre
Precio: 32.95
Válvula retención "Cromax"-"IDRJA". Construcción AISI 304. Asiento vitón. Extremos roscados din 2999. Temp. De trabajo: mín. -25ºC. Máx. +150ºC. Presión de trabajo 16 bar. Presión de apertura 0.03 bar. Medida 1". Código EAN: 8428381013556
