# Filtro válvula de retención inox Cromax-304, referencia 2442 09 de Genebre. 2' - De Genebre

- Propiedad del archivo: CONSTRUNARIO
- Formato: FIEBDC-3/2012
- Programa: Construnario Versión 3.51
- Fecha de los precios: 28/04/2022
- Divisa: EUR

**GEN2442 09** u Filtro válvula de retención inox Cromax-304, referencia 2442 09 de Genebre. 2' - De Genebre
Precio: 14.83
Filtro válvula retención inox. 304. Construcción AISI 304. Malla AISI 304. Extremos roscado gas exterior pn 16 bar. Diámetro malla: 1/2" a 2": máx. 1 mm. 2 1/2" a 4": máx.1.9 mm. Medida 2". Código EAN: 8428381013402
