# Válvula de retención a disco GG-25, referencia 2450 18 de Genebre. 10' - De Genebre

- Propiedad del archivo: CONSTRUNARIO
- Formato: FIEBDC-3/2012
- Programa: Construnario Versión 3.51
- Fecha de los precios: 28/04/2022
- Divisa: EUR

**GEN2450 18** u Válvula de retención a disco GG-25, referencia 2450 18 de Genebre. 10' - De Genebre
Precio: 851.08
Válvula de retención a disco con bridas pn 16. Cuerpo fund. hierro gg-25. Disco fund. hierro gg-25. Guía dn 50-80 latón din 17660. Guía dn 100-250 fund. Gg-25. Soporte latón din 17660. Cierre blando nbr 80 sh. Medida 10". Código EAN: 8428381210955
