# Filtro acero colador para ensamblar brida PN-16, referencia 2451 11 de Genebre. 3' - De Genebre

- Propiedad del archivo: CONSTRUNARIO
- Formato: FIEBDC-3/2012
- Programa: Construnario Versión 3.51
- Fecha de los precios: 28/04/2022
- Divisa: EUR

**GEN2451 11** u Filtro acero colador para ensamblar brida PN-16, referencia 2451 11 de Genebre. 3' - De Genebre
Precio: 42.36
Filtro colador para ensamblar-brida pn 16. Construcción acero zincado. Medida 3". Código EAN: 8428381210986
