# Filtro acero colador para ensamblar brida PN-16, referencia 2451 14 de Genebre. 6' - De Genebre

- Propiedad del archivo: CONSTRUNARIO
- Formato: FIEBDC-3/2012
- Programa: Construnario Versión 3.51
- Fecha de los precios: 28/04/2022
- Divisa: EUR

**GEN2451 14** u Filtro acero colador para ensamblar brida PN-16, referencia 2451 14 de Genebre. 6' - De Genebre
Precio: 83.85
Filtro colador para ensamblar-brida pn 16. Construcción acero zincado. Medida 6". Código EAN: 8428381211013
