# Válvula de retención a bolas-bridas DIN PN-16, referencia 2453 12 de Genebre. 4' - De Genebre

- Propiedad del archivo: CONSTRUNARIO
- Formato: FIEBDC-3/2012
- Programa: Construnario Versión 3.51
- Fecha de los precios: 28/04/2022
- Divisa: EUR

**GEN2453 12** u Válvula de retención a bolas-bridas DIN PN-16, referencia 2453 12 de Genebre. 4' - De Genebre
Precio: 269.43
Válvula retención a bola-bridas din pn 16. Cuerpo fundido hierro ggg-40. Esfera recubierta con nbr. Presión máx. 16 kg/cm2. Temp. -10ºc +80ºc. Dimensiones entre caras según din 3202 f6. Medida 4". Código EAN: 8428381212072
