# Filtro 'Y' con bridas inox-316, referencia 2461 13 de Genebre. 5' - De Genebre

- Propiedad del archivo: CONSTRUNARIO
- Formato: FIEBDC-3/2012
- Programa: Construnario Versión 3.51
- Fecha de los precios: 28/04/2022
- Divisa: EUR

**GEN2461 13** u Filtro 'Y' con bridas inox-316, referencia 2461 13 de Genebre. 5' - De Genebre
Precio: 2302.76
Filtro - Y bridas din pn - 16. Construcción aisi 316. Juntas ptfe. Conexión bridas din pn 16. Presión de trabajo: 16kg/cm2. Temperatura: -30ºC +240ºC. Tamiz aisi 316. Chapa reforzada medida 5". Código EAN: 8428381022831
