# Válvula de esfera paso total, referencia 2526A 04 de Genebre. Con brida 2 piezas ANSI WCB 1/2 - De Genebre

- Propiedad del archivo: CONSTRUNARIO
- Formato: FIEBDC-3/2012
- Programa: Construnario Versión 3.51
- Fecha de los precios: 28/04/2022
- Divisa: EUR

**GEN2526A 04** u Válvula de esfera paso total, referencia 2526A 04 de Genebre. Con brida 2 piezas ANSI WCB 1/2 - De Genebre
Precio: 48.38
Válvula esfera paso total 2 piezas bridas ansi b-16.5 s-150. Montaje directo de actuadores según iso 5211. Diseño fire safe. Dispositivo antiestático. Cuerpo: acero al carbono wcb (microfusión). Esfera y eje: vitón. Presión máx: 19kg/cm2. Temperatura: -30ºc + 180ºc. Mando manual por palanca con sistema de bloqueo. Medida 1/2". Código EAN: 8428381243403
