# Válvula de esfera paso total, referencia 2526A 09 de Genebre. Con brida 2 piezas ANSI WCB 2 - De Genebre

- Propiedad del archivo: CONSTRUNARIO
- Formato: FIEBDC-3/2012
- Programa: Construnario Versión 3.51
- Fecha de los precios: 28/04/2022
- Divisa: EUR

**GEN2526A 09** u Válvula de esfera paso total, referencia 2526A 09 de Genebre. Con brida 2 piezas ANSI WCB 2 - De Genebre
Precio: 249.45
VÁLVULA ESFERA PASO TOTAL 2 PIEZAS BRIDAS ANSI B-16.5 S-150. MONTAJE DIRECTO DE ACTUADORES SEGÚN ISO 5211. DISEÑO FIRE SAFE. DISPOSITIVO ANTIESTÁTICO. CUERPO: ACERO AL CARBONO WCB (MICROFUSIÓN). ESFERA Y EJE: VITÓN. PRESIÓN MÁX: 19KG/CM2. TEMPERATURA: -30ºC + 180ºC. MANDO MANUAL POR PALANCA CON SISTEMA DE BLOQUEO. MEDIDA 2" DE GENEBRE 2526A Código EAN: 8428381243458
