# Válvula de esfera paso total con brida, referencia 2528 09 de Geberit. 2 piezas INOX-316 PN 40 2 - De Genebre

- Propiedad del archivo: CONSTRUNARIO
- Formato: FIEBDC-3/2012
- Programa: Construnario Versión 3.51
- Fecha de los precios: 28/04/2022
- Divisa: EUR

**GEN2528 09** u Válvula de esfera paso total con brida, referencia 2528 09 de Geberit. 2 piezas INOX-316 PN 40 2 - De Genebre
Precio: 410.99
Bridas din pn-40 <= dn - 50 bridas din pn-16 > dn - 50 válvula esfera paso total 2 piezas diseño "fire safe" montaje directo de actuadores s/iso 5211. Cuerpo inox. Cf8m (316) microfusión. Asientos y juntas ptfe +15%fv. Tórica eje vitón. Dispositivo antiestático. Presión máx: 40/16 kgs/cm2 según medida. Temperatura: -30ºc +180ºc. Mando manual por palanca. Long: s/din 3202 f-4 dn 15 dn 100 f-5 dn 125 dn 200. Medida 2". Código EAN: 8428381019442
