# Válvula de esfera paso total, referencia 2528A 04 de Genebre. 2 piezas con brida INOX-316 S-150 1/2 - De Genebre

- Propiedad del archivo: CONSTRUNARIO
- Formato: FIEBDC-3/2012
- Programa: Construnario Versión 3.51
- Fecha de los precios: 28/04/2022
- Divisa: EUR

**GEN2528A 04** u Válvula de esfera paso total, referencia 2528A 04 de Genebre. 2 piezas con brida INOX-316 S-150 1/2 - De Genebre
Precio: 100.72
Válvula esfera paso total 2 piezas diseño "fire safe" bridas ansi b-16.5 s-150 montaje directo de actuadores s/iso 5211. Cuerpo inox. Cf8m (316). Asientos ptfe+15%fv. Presión máx. 19 kg/cm2. Temp. -30ºc + 180ºc. Mando manual por palanca hasta 6".8" con reductor manual. Medida 1/2". Código EAN: 8428381206293
