# Válvula de esfera paso total, referencia 2540 09 de Genebre. 3 vías con brida inox tipo L 2 - De Genebre

- Propiedad del archivo: CONSTRUNARIO
- Formato: FIEBDC-3/2012
- Programa: Construnario Versión 3.51
- Fecha de los precios: 28/04/2022
- Divisa: EUR

**GEN2540 09** u Válvula de esfera paso total, referencia 2540 09 de Genebre. 3 vías con brida inox tipo L 2 - De Genebre
Precio: 1562.52
Bridas din pn-40 <= din 50. Bridas din pn-16 > din 50. Válvula esfera 3 vías paso total paso tipo L montaje directo de actuadores s/iso 5211. Cuerpo inox. Cf8m (316). Asientos ptfe+15%fv. Presión máx. 16/40 kg/cm2 según medida. Temp. -30ºc + 180ºc. Mando manual por palanca. Medida 2". Código EAN: 8428381003410
