# Válvula de esfera 3 vías paso total, referencia 2541 10 de Genebre. Con brida inox tipo T 2 1/2'' - De Genebre

- Propiedad del archivo: CONSTRUNARIO
- Formato: FIEBDC-3/2012
- Programa: Construnario Versión 3.51
- Fecha de los precios: 28/04/2022
- Divisa: EUR

**GEN2541 10** u Válvula de esfera 3 vías paso total, referencia 2541 10 de Genebre. Con brida inox tipo T 2 1/2'' - De Genebre
Precio: 2722.03
Válvula esfera 3 vías paso total paso tipo T montaje directo de actuadores s/iso 5211. Cuerpo inox. Cf8m (316). Asientos ptfe+15%fv. Presión máx.: 16/40 kg/cm2 según medida. Temp.: -30ºc + 180ºc. Mando manual por palanca. Medida 2 1/2". Código EAN: 8428381209584
