# Manguito elástico doble onda antivibratorio, referencia 2830 11 de Genebre. Rosca 3' - De Genebre

- Propiedad del archivo: CONSTRUNARIO
- Formato: FIEBDC-3/2012
- Programa: Construnario Versión 3.51
- Fecha de los precios: 28/04/2022
- Divisa: EUR

**GEN283011** u Manguito elástico doble onda antivibratorio, referencia 2830 11 de Genebre. Rosca 3' - De Genebre
Precio: 81.28
Rosca gas, también disponible en rosca NPT (2830N). Cuerpo EPDM, extremos racors. Roscas gas galvanizados. Presión de trabajo máx.: 10 BAR. Temp. -10ºC +105ºC. Longitud: 200 mm. Código EAN: 8428381288848
