# Manguito antivibratorio, referencia 2830N 08 de Genebre. Rosca NPT 1 1/2' - De Genebre

- Propiedad del archivo: CONSTRUNARIO
- Formato: FIEBDC-3/2012
- Programa: Construnario Versión 3.51
- Fecha de los precios: 28/04/2022
- Divisa: EUR

**GEN2830N 08** u Manguito antivibratorio, referencia 2830N 08 de Genebre. Rosca NPT 1 1/2' - De Genebre
Precio: 34.03
Manguito elástico - doble onda rosca npt cuerpo epdm, extremos racors. Presión de trabajo máx.: 10 kgs/cm2. Temp. -10 ºc +105 ºc. Longitud: 200 mm. Medida 1 1/2". Código EAN: 8428381223306
