# Manguito elástico simple onda, referencia 2831 16 de Genebre. DN 200 - De Genebre

- Propiedad del archivo: CONSTRUNARIO
- Formato: FIEBDC-3/2012
- Programa: Construnario Versión 3.51
- Fecha de los precios: 28/04/2022
- Divisa: EUR

**GEN2831 16** u Manguito elástico simple onda, referencia 2831 16 de Genebre. DN 200 - De Genebre
Precio: 191.02
Manguito elástico- simple onda cuerpo epdm. Bridas din pn-10 zincadas. Presión de trabajo máx:. 10 kg/cm2. Temp.: -10ºc +105ºc. DN 200. Código EAN: 8428381001515
