# Manguito elástico simple ondra bridas, referencia 2831A 26 de Genebre. ANSI DN450, 18' - De Genebre

- Propiedad del archivo: CONSTRUNARIO
- Formato: FIEBDC-3/2012
- Programa: Construnario Versión 3.51
- Fecha de los precios: 28/04/2022
- Divisa: EUR

**GEN2831A 26** u Manguito elástico simple ondra bridas, referencia 2831A 26 de Genebre. ANSI DN450, 18' - De Genebre
Precio: 738.35
MANGUITO ELÁSTICO BRIDAS CUERPO EPDM. BRIDAS ANSI 150 LB ZINCADAS. PRESIÓN DE TRABAJO MÁX.: 10 KG/CM2. TEMP. -10ºC +105ºC. MEDIDA 18" DE GENEBRE 2831A Código EAN: 8428381176855
