# Manguito elástico antivibratorio, referencia 2833 14 de Genebre. Doble onda 6' - De Genebre

- Propiedad del archivo: CONSTRUNARIO
- Formato: FIEBDC-3/2012
- Programa: Construnario Versión 3.51
- Fecha de los precios: 28/04/2022
- Divisa: EUR

**GEN2833 14** u Manguito elástico antivibratorio, referencia 2833 14 de Genebre. Doble onda 6' - De Genebre
Precio: 188.05
Manguito elástico-doble onda EPDM. Cuerpo EPDM. Bridas din pn 10 zincadas. Presión de trabajo: máx.: 10 kg/cm2. Temp. -10ºc +105ºc. Medida 6". Código EAN: 8428381189220
