# Junta de expansión soldar inox, referencia 2834 14 de Genebre. 6' - De Genebre

- Propiedad del archivo: CONSTRUNARIO
- Formato: FIEBDC-3/2012
- Programa: Construnario Versión 3.51
- Fecha de los precios: 28/04/2022
- Divisa: EUR

**GEN2834 14** u Junta de expansión soldar inox, referencia 2834 14 de Genebre. 6' - De Genebre
Precio: 447.63
Junta de expansión metálica con camisa interior. Extremos soldar. Pn 10. Fuelle acero inox. Aisi 304. Camisa interior acero inox. Aisi 304. Extremos acero inox. Aisi 304. Temp. Máx. 300ºc. Medida 6". Código EAN: 8428381151524
