# Controlador de flujo caudal Flow-Pen, referencia 2848 06 de Genebre. IP64 1' - De Genebre

- Propiedad del archivo: CONSTRUNARIO
- Formato: FIEBDC-3/2012
- Programa: Construnario Versión 3.51
- Fecha de los precios: 28/04/2022
- Divisa: EUR

**GEN2848 06** u Controlador de flujo caudal Flow-Pen, referencia 2848 06 de Genebre. IP64 1' - De Genebre
Precio: 86.59
Controlador de flujo (líquidos) caja aleación aluminio galvanizado. Racor latón. Lengüetas en acero inox. Para tuberías de 1" a 8". Conexión rosca gas 1". Temp. Max. 110ºc. Presión máx. 10 bar. 220 v, 10a. Protección ip 64. Medida 1". Código EAN: 8428381223191
