# Boya esférica Inox 316, referencia 2852 060 de Genebre, D/60 mm - De Genebre

- Propiedad del archivo: CONSTRUNARIO
- Formato: FIEBDC-3/2012
- Programa: Construnario Versión 3.51
- Fecha de los precios: 28/04/2022
- Divisa: EUR

**GEN2852 060** Boya esférica Inox 316, referencia 2852 060 de Genebre, D/60 mm - De Genebre
Precio: 39.20
Boya esférica Inox 316, D/60 mm Código EAN: 8428381043843
