# Boya esférica Inox 316, referencia 2852 160 de Genebre, D/160 mm - De Genebre

- Propiedad del archivo: CONSTRUNARIO
- Formato: FIEBDC-3/2012
- Programa: Construnario Versión 3.51
- Fecha de los precios: 28/04/2022
- Divisa: EUR

**GEN2852 160** u Boya esférica Inox 316, referencia 2852 160 de Genebre, D/160 mm - De Genebre
Precio: 99.19
Boya esférica para flotador inox-316 3/4”. Código EAN: 8428381047216
