# Válvula de flotador sin boya, referencia 2856 11 de Genebre. 3' - De Genebre

- Propiedad del archivo: CONSTRUNARIO
- Formato: FIEBDC-3/2012
- Programa: Construnario Versión 3.51
- Fecha de los precios: 28/04/2022
- Divisa: EUR

**GEN285611** u Válvula de flotador sin boya, referencia 2856 11 de Genebre. 3' - De Genebre
Precio: 2382.16
Válvula de flotador sin boya construcción inox. Aisi 316. Cierre silicona. Presión máx. 10 kg/cm2. Conexión rosca gas din 2999. Medida 2 1/2". Código EAN: 8428381233329
