# Válvula de flotador sin boya, referencia 2856 12 de Genebre. 4' - De Genebre

- Propiedad del archivo: CONSTRUNARIO
- Formato: FIEBDC-3/2012
- Programa: Construnario Versión 3.51
- Fecha de los precios: 28/04/2022
- Divisa: EUR

**GEN285612** u Válvula de flotador sin boya, referencia 2856 12 de Genebre. 4' - De Genebre
Precio: 2653.23
Válvula de flotador sin boya construcción inox. Aisi 316. Cierre silicona. Presión máx. 10 kg/cm2. Conexión rosca gas din 2999. Medida 2 1/2". Código EAN: 8428381228981
