# Válvula de flotador sin boya, referencia 2856N 06 de Genebre. Rosca NPT 1' - De Genebre

- Propiedad del archivo: CONSTRUNARIO
- Formato: FIEBDC-3/2012
- Programa: Construnario Versión 3.51
- Fecha de los precios: 28/04/2022
- Divisa: EUR

**GEN2856N 06** u Válvula de flotador sin boya, referencia 2856N 06 de Genebre. Rosca NPT 1' - De Genebre
Precio: 250.67
Válvula de flotador sin boya. Rosca npt.construcción: inox. Aisi 316. Cierre silicona presión max.: 10 kg/cm2. Conexión: rosca gas iso 228/1. Medida 1". Código EAN: 8428381206408
