# Válvula de esfera para barril, referencia 2918 05 de Genebre. Inox 3/4' - De Genebre

- Propiedad del archivo: CONSTRUNARIO
- Formato: FIEBDC-3/2012
- Programa: Construnario Versión 3.51
- Fecha de los precios: 28/04/2022
- Divisa: EUR

**GEN2918 05** u Válvula de esfera para barril, referencia 2918 05 de Genebre. Inox 3/4' - De Genebre
Precio: 39.01
Válvula de esfera para barril. Válvula de esfera acero inox. Pn 16 paso reducido. Construcción en acero inox. Aisi 316. Entrada rosca gas m. Según iso 228/1. Temp. Máx. 100ºc. Accionamiento mediante palomilla. Medida 3/4". Código EAN: 8428381212126
