# Válvula de esfera para bodega, referencia 2919 04 de Genebre. Inox cónica 1/2' - De Genebre

- Propiedad del archivo: CONSTRUNARIO
- Formato: FIEBDC-3/2012
- Programa: Construnario Versión 3.51
- Fecha de los precios: 28/04/2022
- Divisa: EUR

**GEN2919 04** u Válvula de esfera para bodega, referencia 2919 04 de Genebre. Inox cónica 1/2' - De Genebre
Precio: 27.28
Válvula de esfera para bodega. Válvula de esfera de acero inox. Pn 16 paso reducido. Construcción en acero inox. Aisi 316. Entrada rosca gas cónica m. Accionamiento mediante palomilla. Temp. Máx. 100ºc. Medida 1/2". Código EAN: 8428381210870
