# Grifo nivel inferior 1/2' espiga para manguera 14 mm con purga, referencia 2922 04 de Genebre - De Genebre

- Propiedad del archivo: CONSTRUNARIO
- Formato: FIEBDC-3/2012
- Programa: Construnario Versión 3.51
- Fecha de los precios: 28/04/2022
- Divisa: EUR

**GEN2922 04** u Grifo nivel inferior 1/2' espiga para manguera 14 mm con purga, referencia 2922 04 de Genebre - De Genebre
Precio: 49.94
Grifo de nivel inferior para manguera con purga. Construcción en acero inoxidable aisi 304. Asiento ptfe. Conexión roscada 1/2" iso 228/1. Espiga para manguera de 14mm. Presión máxima de trabajo 10bar. Código EAN: 8428381260684
