# Válvula de esfera 3 piezas extremos clamp, referencia 2933 04 de Genebre. 316MD 1/2' - De Genebre

- Propiedad del archivo: CONSTRUNARIO
- Formato: FIEBDC-3/2012
- Programa: Construnario Versión 3.51
- Fecha de los precios: 28/04/2022
- Divisa: EUR

**GEN2933 04** u Válvula de esfera 3 piezas extremos clamp, referencia 2933 04 de Genebre. 316MD 1/2' - De Genebre
Precio: 79.32
Válvula esfera 3 piezas extremos clamp. Construcción en acero inox. Cf8m (316). Microfusión. Asientos integrales y juntas eje ptfe pn 25 (400wog). Temp. -25ºc. +180ºc. Mando manual por palanca con bloqueo de seguridad. Montaje directo s/iso 5211. Medida 1/2". Código EAN: 8428381210320
