# Válvula de retención extremos clamp, referencia 2934 06 de Genebre. 1' - De Genebre

- Propiedad del archivo: CONSTRUNARIO
- Formato: FIEBDC-3/2012
- Programa: Construnario Versión 3.51
- Fecha de los precios: 28/04/2022
- Divisa: EUR

**GEN2934 06** u Válvula de retención extremos clamp, referencia 2934 06 de Genebre. 1' - De Genebre
Precio: 157.20
Válvula retención extremos clamp. Cuerpo acero inox. Aisi 316 l. Cierre epdm. Junta silicona. Extremos clamp en pulgadas. Pulido sanitario, presión máx. De trabajo 10 bar. Temp. Máx. 95ºc. Medida 1". Código EAN: 8428381219880
