# Válvula de retención extremos clamp, referencia 2934 08 de Genebre. 1 1/2' - De Genebre

- Propiedad del archivo: CONSTRUNARIO
- Formato: FIEBDC-3/2012
- Programa: Construnario Versión 3.51
- Fecha de los precios: 28/04/2022
- Divisa: EUR

**GEN2934 08** u Válvula de retención extremos clamp, referencia 2934 08 de Genebre. 1 1/2' - De Genebre
Precio: 171.84
Válvula retención extremos clamp. Cuerpo acero inox. Aisi 316 l. Cierre epdm. Junta silicona. Extremos clamp en pulgadas. Pulido sanitario, presión máx. De trabajo 10 bar. Temp. Máx. 95ºc. Medida 1 1/2". Código EAN: 8428381219903
