# Válvula de retención extremos soldar, referencia 2935 06 de Genebre. 4' - De Genebre

- Propiedad del archivo: CONSTRUNARIO
- Formato: FIEBDC-3/2012
- Programa: Construnario Versión 3.51
- Fecha de los precios: 28/04/2022
- Divisa: EUR

**GEN2935 12** u Válvula de retención extremos soldar, referencia 2935 06 de Genebre. 4' - De Genebre
Precio: 588.79
Válvula retención extremos soldar. Cuerpo acero inox. Aisi 304. Cierre epdm. Junta silicona. Extremos soldar. Pulido sanitario. Presión máx. De trabajo 10 bar. Temp. Máx. 95ºC. Medida 4". Código EAN: 8428381220015
