# Válvula mariposa extremos clamp inox, referencia 2940 10 de Genebre. 2 1/2' - De Genebre

- Propiedad del archivo: CONSTRUNARIO
- Formato: FIEBDC-3/2012
- Programa: Construnario Versión 3.51
- Fecha de los precios: 28/04/2022
- Divisa: EUR

**GEN2940 10** u Válvula mariposa extremos clamp inox, referencia 2940 10 de Genebre. 2 1/2' - De Genebre
Precio: 233.60
Válvula mariposa extremos clamp. Cuerpo acero inox. Aisi 316l. Elastómero epdm. (otro material consultar) extremos clamp en pulgadas. Pulido sanitario. Presión máx. De trabajo 10 bar. Temp. Máx. 120ºc. Accionamiento manual. Medida 2 1/2". Código EAN: 8428381209904
