# Válvula mariposa extremos roscados, referencia 2941E 11 de Genebre. 3' - De Genebre

- Propiedad del archivo: CONSTRUNARIO
- Formato: FIEBDC-3/2012
- Programa: Construnario Versión 3.51
- Fecha de los precios: 28/04/2022
- Divisa: EUR

**GEN2941E 11** u Válvula mariposa extremos roscados, referencia 2941E 11 de Genebre. 3' - De Genebre
Precio: 194.85
Válvula mariposa extremos roscados. Cuerpo acero inox. Aisi 304. Elastómero epdm. (otro material consultar). Extremos roscados din 11851. Presión máx. De trabajo 10 bar. Temp. Máx. 120ºc. Accionamiento manual 3 posiciones o multi-posición. Medida 3". Código EAN: 8428381219729
