# Válvula diafragma extremos clamp INOX-316, referencia 2945 04 de Genebre 1/2' - De Genebre

- Propiedad del archivo: CONSTRUNARIO
- Formato: FIEBDC-3/2012
- Programa: Construnario Versión 3.51
- Fecha de los precios: 28/04/2022
- Divisa: EUR

**GEN2945 04** u Válvula diafragma extremos clamp INOX-316, referencia 2945 04 de Genebre 1/2' - De Genebre
Precio: 119.11
Válvula diafragma extremos clamp. Cuerpo acero inox. Aisi 316l. Diafragma silicona (otro material consultar). Extremos clamp en pulgadas. Pulido sanitario. Presión máx. De trabajo 10 bar. Temp. Máx. 95ºc. Accionamiento manual. Medida 1/2". Código EAN: 8428381219637
