# Válvula diafragma extremos clamp accionamiento neumático, referencia 2946 09 de Genebre 2' - De Genebre

- Propiedad del archivo: CONSTRUNARIO
- Formato: FIEBDC-3/2012
- Programa: Construnario Versión 3.51
- Fecha de los precios: 28/04/2022
- Divisa: EUR

**GEN2946 09** u Válvula diafragma extremos clamp accionamiento neumático, referencia 2946 09 de Genebre 2' - De Genebre
Precio: 768.87
Válvula a diafragma extremos clamp accionamiento neumático simple efecto. Cuerpo válvula acero inox. 316l. (art. 2945). Cuerpo de actuador acero inox. 304. Extremos clamp en pulgadas. Pulido sanitario. Accionamiento neumático a 5 bar. Medida 2". Código EAN: 8428381209997
