# 2949 Actuador Neumático Doble efecto para válvula mariposa 1"-4" - De Genebre

- Propiedad del archivo: CONSTRUNARIO
- Formato: FIEBDC-3/2012
- Programa: Construnario Versión 3.51
- Fecha de los precios: 28/04/2022
- Divisa: EUR

**GEN2949** u 2949 Actuador Neumático Doble efecto para válvula mariposa 1"-4" - De Genebre
Precio: 437.46
Actuador neumático doble efecto para válvulas mariposa línea sanitaria. Extremos clamp/rosca din 11851/soldar. Cuerpo de actuador acero inox. 304. Accionamiento neumático a 5 bar. 1"-4". Código EAN: 8428381242222
