# Esfera de limpieza, referencia 2952 08 de Genebre. 1 1/2' - De Genebre

- Propiedad del archivo: CONSTRUNARIO
- Formato: FIEBDC-3/2012
- Programa: Construnario Versión 3.51
- Fecha de los precios: 28/04/2022
- Divisa: EUR

**GEN2952 08** u Esfera de limpieza, referencia 2952 08 de Genebre. 1 1/2' - De Genebre
Precio: 166.41
Esfera de limpieza. Cuerpo acero inox. 316l. Extremo roscado bsp din 2999. Ángulo de limpieza 360º. Pulido sanitario. Giro sobre rodamientos (2). Medida 1 1/2". Código EAN: 8428381210030
