# Esfera de limpieza, referencia 2952 09 de Genebre. 2' - De Genebre

- Propiedad del archivo: CONSTRUNARIO
- Formato: FIEBDC-3/2012
- Programa: Construnario Versión 3.51
- Fecha de los precios: 28/04/2022
- Divisa: EUR

**GEN2952 09** u Esfera de limpieza, referencia 2952 09 de Genebre. 2' - De Genebre
Precio: 254.68
Esfera de limpieza. Cuerpo acero inox. 316l. Extremo roscado bsp din 2999. Ángulo de limpieza 360º. Pulido sanitario. Giro sobre rodamientos (2). Medida 2". Código EAN: 8428381210047
