# Tuerca roscada para racor soldar, referencia 2954 12 de Genebre. 4' - De Genebre

- Propiedad del archivo: CONSTRUNARIO
- Formato: FIEBDC-3/2012
- Programa: Construnario Versión 3.51
- Fecha de los precios: 28/04/2022
- Divisa: EUR

**GEN2954 12** u Tuerca roscada para racor soldar, referencia 2954 12 de Genebre. 4' - De Genebre
Precio: 43.64
Tuerca roscada para racor soldar. Normativa aplicable: din 11851. Material: acero inoxidable 304. Terminación superficial pulido. Medida 4". Código EAN: 8428381237075
