# Conexión macho para soldar, referencia 2955 06 de Genebre. 1' - De Genebre

- Propiedad del archivo: CONSTRUNARIO
- Formato: FIEBDC-3/2012
- Programa: Construnario Versión 3.51
- Fecha de los precios: 28/04/2022
- Divisa: EUR

**GEN2955 06** u Conexión macho para soldar, referencia 2955 06 de Genebre. 1' - De Genebre
Precio: 10.31
Conexión macho para soldar. Normativa aplicable din 11851. Material acero inoxidable 304. Terminación superficial pulido. Medida 1". Código EAN: 8428381237112
